# Maler-, Lackier- und Tapezierarbeiten
Angebotsaufforderung (GAEB 90, DA83)
Währung: EUR
Auftraggeber: Stadt Horstmar

## Maler-, Tapezier- und Lackierarbeiten
Datum: 29.06.26

*Hinweis*
Baubeschreibung des Bauvorhabens

Die Energetische Sanierung und der Neubau der OGS an
der Astrid-Lindgren-Grundschule in Horstmar Leer, setzt
sich in folgenden Maßnahmen zusammen:
Die Baumaßnahmen aller Gewerke oder Leistungsbereiche
erfolgen in Abschnitten laut Bauzeitenplan.
Begonnen wird laut Bauzeitenplan mit dem

Bauabschnitt 1  Abbruch und Erdarbeiten,
Außenbereich), es folgt dann
Bauabschnitt 2  die Erweiterung und den Neubau der
WC- und Toilettenanlage, sowie der
  OGS-Räume
Bauabschnitt 3  Umbau im Bestand dieses  werden
parallel ausgeführt.

Witterungsbedingte Bauverzögerungen sind nicht
vorherzusehen und werden nicht separat vergütet. Der
Bauzeitenplan ist zu beachten.

Besondere Umstände
Der Schulbetrieb wird während der gesamten Bauzeit,
aufrechterhalten. Daher wird der Abbruch, der Neubau
und die Sanierung in 3 Bauphasen unterteilt. Dadurch
kann gewährleistet werden, dass in den jeweiligen
Bauabschnitten durchgängig gearbeitet werden kann.
Trotzdem ist besonders sensibles Vorgehen und
Rücksichtnahme erforderlich.

Angaben zur Ausführung
Der AN kann sich vor Abgabe des Angebotes vor Ort einen
Überblick über die Situation verschaffen, eine
Inaugenscheinnahme ist von der Straße
Geschwister-Buller-Str. aus möglich. Es ist möglich,
das Gebäude von innen zu besichtigen, bzw. zu begehen.
Aber dies muss mit dem Planer und dem Hausmeister
abgestimmt und abgesprochen werden.
Die beigefügten Pläne dienen dazu, die vorhandene
Situation und Planung genauer darzustellen.

Angabe zur Örtlichkeit
Anschrift der Baustelle:
Geschwister-Buller-Straße 1
Gemarkung:  Horstmar
Flur:  107
Flurstück:  840

Allgemeines zur Baumaßnahme

Gebäudestruktur
Das vorhandene Schulgebäude wurde ca. 1956/1966
errichtet,1987 teilweise erweitert. Der vorh.
2-geschossige Schultrakt ist in Massivbauweise gebaut
worden.
Die Schule wird in Ihrer Substanz erhalten bleiben. Das
Schulgebäude wird komplett neu strukturiert und
entsprechend der UVV, Arbeitsstättenrichtlinien und des
Brandschutz umgesetzt, sodass eine vollfunktionsfähige Schulgebäude in Verbindung entsteht.
Für eine Übersicht wurde der nachfolgenden
Ausschreibung Anlagen in Form von:

- Grundrisse (Erdgeschossplan) und Übersichten
- Lageplan mit der geplanten Baustellenübersicht
- Bauzeitenplan
beigefügt.

Es wird von der Stadt Horstmar im Zuge der dann
laufenden Baumaßnahme eine ordnungsgemäße Zu- und
Abfahrt zum Grundstück zur Verfügung gestellt. Auf dem
Grundstück befindet sich eine Zuwegung von der Straße "
Geschwister- Buller-Straße " aus.
Der AN hat seine Baustelleneinrichtung auf den von der
Bauleitung zugewiesenen Flächen einzurichten.
Verkehrsflächen sind besonders im Baustellenlageplan
gekennzeichnet. Personenkraftwagen können nur auf den
dafür vorgesehenen Parkflächen abgestellt werden. Auf
der Baustelle gilt grundsätzlich die
Straßenverkehrsordnung. Davon abweichend ist die
Höchstgeschwindigkeit mit "Schrittgeschwindigkeit"
festgelegt. Verkehrsflächen und Wege dürfen nicht durch
Bau- und Montagearbeiten beeinträchtigt werden und
falls dieses Notwendig ist, ist diese mit der
Bauleitung Stadt Horstmar zu planen und abzustimmen.

Liste der Beteiligten
Bauherr
Stadt Horstmar,
Kirchstr. 1-3
48612 Horstmar

### Bereich 1 Maler-, Tapezier- und Lackierarbeiten

*Hinweis*
Hinweis:
Sämtliche Tür-und Fensteröffnungen in den Wandflächen
sind abgezogen. Dies ist entsprechend in den
Einheitspreise zu berücksichtigen und einzukalkulieren!

#### Abschnitt 1.1 Vorbereitende Arbeiten

**1.1.10 Schutzabdeckung von Fenstern und Türen, innen**
einschließlich Abkleben, Unterhaltung und späterer
Beseitigung /Entsorgung. Abdeckung bestehend aus:
[X] Abdeckfolie PE-HD, Dicke ca. 0,007 mm und Klebeband
Menge: 205,000 qm

**1.1.20 Ganzflächige besondere Schutzabdeckung von Bodenflächen**
einschließlich Unterhaltung sowie späterer Beseitigung
und Entsorgung. Abdeckung bestehend aus: feuchtedichtem
Maler-Abdeckvlies und Gewebe-Klebeband gegen
Verschmutzung
Menge: 553,000 qm

**1.1.30 Besonderer staubdichter Schutz von Bau- und Anlagenteile, innen**
einschließlich Abklebearbeiten, Unterhaltung und
späterer Beseitigung/Entsorgung. Abdeckung bestehend
aus:
[X] Abdeckplane PE-LD, Dicke ca. 0,015 mm und Klebeband
Menge: 10,000 qm

#### Abschnitt 1.2 Spachtelung vorbereiteter Flächen

**1.2.10 Untergrundvorbehandlung Grundierung**
Untergrund auf Eignung, Trag- sowie Haftfähigkeit
prüfen. Fläche säubern. Grundanstrich mit Tiefgrund
liefern und fachgerecht herstellen.

Hersteller:
.......................................................
....

Produkt:..............................................
Menge: 948,000 qm

**1.2.20 Fleckspachtelung partieller Schadstellen**
bis ca. 10% des Untergrundes mit Universal-Handspachtel
abschließend schleifen und glätten, liefern und
fachgerecht herstellen
Abrechnung erfolgt über die gesamte Wandfläche

Hersteller:
.......................................................
....

Produkt:..............................................
Menge: 40,000 qm

**1.2.30 Ganzflächige Spachtelung (Wandflächen), Q2**
auf vorbereiteten ebenen grundierten
Kalksandsteinflächen mit Fassaden-Glättspachtel.
Oberfläche abschließend glätten und schleifen. Mittlere
Schichtdicke: bis 3 mm
Herstellen der Oberflächengüte Q2
komplett liefern und fachgerecht herstellen.

Hersteller:
.......................................................
....

Produkt:..............................................
Menge: 948,000 qm

**1.2.40 Eckschutzprofil für Außenecken**
Alu-Eckschutzschiene als Vorbereitung für die
vorgesehene Spachtelung der Flächen auf die Außenecken
anbringen und vollflächig anspachteln
Menge: 20,000 lfm

#### Abschnitt 1.3 Malerarbeiten (Anstricharbeiten)

*Hinweis*
HINWEIS (Wände Mauerwerk, geputzt) !!
Lufttrockenen Innenputz (Mörtelgruppe PII, PIII) mit
Raufaser tapezieren und mit lösemittel- und
weichmacherfreier, stumpfmatter Dispersionsfarbe,
Nassabrieb Klasse 3 nach DIN EN 13 300, TÜV Schadstoff
geprüft, behandeln.
Bauteil: Innenwände
Art und Beschaffenheit: Mauerwerk mit Kalkzementputz

Hinweis: Sämtliche Öffnungen in den Wandflächen sind
abgezogen. Dies ist entsprechend in den Einheitspreise
zu berücksichtigen und einzukalkulieren!

*Hinweis*
Räume:

120 multifunktionaler Raum
121 multifunktionaler Raum (OGS)
122 multifunktionaler Raum
123 Mensa / Küche
  Flur
119 Klassenraum JG1
118 Nebenraum JG1

Diese Räume werden mit Nassabriebklasse 1 gestrichen!

**1.3.10 Untergrundvorbehandlung Grundierung**
Untergrund auf Eignung, Trag- sowie Haftfähigkeit
prüfen. Fläche säubern. Grundanstrich mit Tiefgrund
Lösungsmittelfrei. Liefern und fachgerecht herstellen,
Inkl. aller zugehörigen Nebenarbeiten.

Hersteller:
.......................................................
....

Produkt:..............................................
Menge: 483,000 qm

**1.3.20 Wandanstrich mit Dispersionsfarbe,2-malig, weiß**
Lufttrockene, glatt gespachtelte Flächen innen mit
lösemittel- und weichmacherfreier, stumpfmatter,
desinfektionsmittelbeständiger Dispersionsfarbe
Nassabrieb Klasse 1 nach DIN EN 13300, TÜV Schadstoff
geprüft, behandeln.
Art und Beschaffenheit: glatte Oberfläche
Farbe : weiß
liefern und fachgerecht herstellen, inkl. aller
zugehörigen Nebenarbeiten

Hersteller:
.......................................................
....

Produkt:..............................................
Menge: 483,000 qm

**1.3.30 Zulagepreis für Farbton n. Wahl**
Zulagepreis für die Ausführung im Farbton nach Angabe
Klasse C1 Hell,
Klasse C2 mittel,
Klasse C3 dunkel,
des Auftraggebers.
Menge: 483,000 qm

**1.3.40 Sockelbeschichtung Flure (erhöhte Beanspruchung)**
Beschichten der Sockelbereiche (ca. 1,20 m Höhe) in
Fluren.
Ausführung: zweifacher Anstrich mit einer Latexfarbe
Anforderungen:
Nassabriebklasse 1
besonders stoß- und kratzfest, erhöhte
scheuerbeständigkeit und reinigungsfähig, inklusive
Abklebe- und Beschneidearbeiten im kompletten
Rollauftrag.
Glanzgrad: stumpfmatt
liefern und fachgerecht herstellen

Hersteller:
.......................................................
....

Produkt:..............................................
Menge: 51,000 qm

*Hinweis*
Räume:

117 Hausmeister
116 Pumi
112 Technik
101 Aula

Diese Räume werden mit Nassabriebklasse 2 gestrichen!

**1.3.50 Untergrundvorbehandlung Grundierung**
Untergrund auf Eignung, Trag- sowie Haftfähigkeit
prüfen. Fläche säubern. Grundanstrich mit Tiefgrund
Lösungsmittelfrei. Liefern und fachgerecht herstellen,
Inkl. aller zugehörigen Nebenarbeiten.

Hersteller:
.......................................................
....

Produkt:..............................................
Menge: 231,000 qm

**1.3.60 Wandanstrich mit Dispersionsfarbe,2-malig, weiß**
Lufttrockene, glatt gespachtelte Flächen innen mit
lösemittel- und weichmacherfreier, stumpfmatter,
desinfektionsmittelbeständiger Dispersionsfarbe.
Nassabrieb Klasse 2 nach DIN EN 13300, TÜV Schadstoff
geprüft, behandeln.
Art und Beschaffenheit: glatte Oberfläche
Farbe : weiß
liefern und fachgerecht herstellen, inkl. aller
zugehörigen Nebenarbeiten

Hersteller:
.......................................................
....

Produkt:..............................................
Menge: 231,000 qm

**1.3.70 Zulagepreis für Farbton n. Wahl**
Zulagepreis für die Ausführung im Farbton nach Angabe
Klasse C1 Hell,
Klasse C2 mittel,
Klasse C3 dunkel,
des Auftraggebers.
Menge: 231,000 qm

*Hinweis*
HINWEIS (Decken Akustik) !!
Rigips- und Akustikdecken mit lösemittel- und
weichmacherfreier, stumpfmatter Dispersionsfarbe,
Nassabrieb Klasse 2 nach DIN EN 13 300, behandeln,
gemäß allgemein bauaufsichtlichem Prüfzeugnis, nicht
brennbar A2 nach DIN 4102.
Bauteil: Akustikdecken

Hersteller:
.......................................................
....

Produkt:..............................................

*Hinweis*
Räume:

Flur
Aula

**1.3.80 Untergrundvorbehandlung Grundierung**
Untergrund auf Eignung, Trag- sowie Haftfähigkeit
prüfen. Fläche glatt schleifen und säubern.
Grundanstrich mit Tiefgrund Lösungsmittelfrei liefern
und fachgerecht herstellen, inkl. aller zugehörigen
Nebenarbeiten

Hersteller:
.......................................................
....

Produkt:..............................................
Menge: 158,000 qm

**1.3.90 Sonderverspachtelung Herstellen der Oberflächengüte Q3**
für erhöhte Anforderungen durch breiteres Anspachteln
der Fugenbereiche und ganzflächiges Abporen der übrigen
Fläche mit Handspachtel.
Grundierung der gespachtelten Flächen mit Tiefgrund.

Hersteller:
.......................................................
....

Produkt:..............................................
Menge: 158,000 qm

**1.3.100 Deckenanstrich mit Dispersionsfarbe,2-malig, weiß**
Rigipsfries und -Akustikdecke innen mit lösemittel- und
weichmacherfreier, stumpfmatter Dispersionsfarbe,
Nassabrieb Klasse 2 nach DIN EN 13300, TÜV Schadstoff
geprüft, behandeln.
Bauteil:  Akustikdecken
Art und Beschaffenheit : Rigips
komplett liefern und fachgerecht herstellen, ink. aller
zugehörigen Nebenarbeiten

Hersteller:
.......................................................
....

Produkt:..............................................
Menge: 158,000 qm

**1.3.110 Zulagepreis für Farbton n. Wahl**
Zulagepreis für die Ausführung im Farbton nach Angabe
Klasse C1 Hell,
Klasse C2 mittel,
Klasse C3 dunkel,
des Auftraggebers.
Menge: 158,000 qm

#### Abschnitt 1.4 Tapezierarbeiten Wände (Raufaser, Vlies)

*Hinweis*
HINWEIS (Wände Mauerwerk, geputzt) !!
Lufttrockenen Innenputz (Mörtelgruppe PII, PIII) mit
Raufaser tapezieren und mit lösemittel- und
weichmacherfreier, stumpfmatter Dispersionsfarbe,
Nassabrieb Klasse 3 nach DIN EN 13 300, TÜV Schadstoff
geprüft, behandeln.
Bauteil: Innenwände
Art und Beschaffenheit: Mauerwerk mit Kalkzementputz
Hinweis: Sämtliche Öffnungen in den Wandflächen sind
abgezogen. Dies ist entsprechend in den Einheitspreise
zu berücksichtigen und einzukalkulieren!

*Hinweis*
Räume:

120 multifunktionaler Raum
121 multifunktionaler Raum (OGS)
122 multifunktionaler Raum
123 Mensa / Küche
119 Klassenraum JG1
118 Nebenraum JG1
124 Hygiene
125 Personal
  Flur
115 WC Schülerinnen + Vorraum
114 beh. WC
113 WC Schüler + Vorraum
101 Aula

**1.4.10 Verspachtelung Herstellen der Oberflächengüte Q3**
auf geputzte Kalksandsteinflächen mit
Fassaden-Glättspachtel. Oberfläche abschließend
glätten. Fugenbereiche sind mit einem Glasvlies zu
überbrücken.
Mittlere Schichtdicke: bis 3 mm
Herstellen der Oberflächengüte Q3
liefern und fachgerecht herstellen

Hersteller:
.......................................................
....

Produkt:..............................................
Menge: 935,000 qm

**1.4.20 Untergrundvorbehandlung Grundierung**
Untergrund auf Eignung, Trag- sowie Haftfähigkeit
prüfen. Fläche säubern. Grundanstrich zur Egalisierung
unterschiedlich saugender Untergründe
liefern und fachgerecht herstellen

Hersteller:
.......................................................
....

Produkt:..............................................
Menge: 935,000 qm

**1.4.30 Verklebung: Vorgrundiertes Glasvlies**
mit Gewebekleber faltenfrei auf Stoß verkleben,
einschl.Lieferung des Zwischenanstrich mit
Dispersionsfarbe.
Lösemittel- und weichmacherfrei, TÜV Gütezeichen
"schadstoffgeprüft",Schadstoffgeprüft nach ÖkoTex
Standard 100
Im Systemaufbau geprüft, nicht brennbar A2,
Nassabriebbeständigkeit:  Klasse 1
Kontrastverhältnis (weiß):  Klasse 1 bei 6 m²/l
Standardfarbton: weiß nach Angabe des Auftraggebers
liefern und fachgerecht herstellen, inkl. aller
zugehörigen Nebenarbeiten

Hersteller:
.......................................................
....

Produkt:..............................................
Menge: 834,000 qm

**1.4.40 Zulagepreis für Farbton n. Wahl**
Zulagepreis für die Ausführung im Farbton nach Angabe
Klasse C1 Hell,
Klasse C2 mittel,
Klasse C3 dunkel,

des Auftraggebers.
Menge: 834,000 qm

**1.4.50 WandflächenTapezierung: Raufaser auf Stoß**
Bereich: 117 Hausmeister, 112 Technik

nahtlos und faltenfrei mit Spezialkleister verkleben
Zwischen-, Schlussanstrichanstrich.
Lösemittel- und weichmacherfrei
TÜV Gütezeichen "schadstoffgeprüft"
Nassabriebbeständigkeit: Klasse 1
Kontrastverhältnis: Klasse 2, bei 8 m²/l
Glanzgrad: stumpfmatt
Standardfarbton: weiß

Hersteller:
.......................................................
....

Produkt:..............................................

liefern und fachgerecht herstellen
Menge: 101,000 qm

**1.4.60 Zulagepreis für Farbton n. Wahl**
Zulagepreis für die Ausführung im Farbton nach Angabe
Klasse C1 Hell,
Klasse C2 mittel,
Klasse C3 dunkel,

des Auftraggebers.
Menge: 101,000 qm

**1.4.70 Sockelbeschichtung Flure (erhöhte Beanspruchung)**
Beschichten der Sockelbereiche (ca. 1,20 m Höhe) in
Fluren.
Ausführung: zweifacher Anstrich mit einer Latexfarbe
Anforderungen:
Nassabriebklasse 1
besonders stoß- und kratzfest, erhöhte
scheuerbeständigkeit und reinigungsfähig, inklusive
Abklebe- und Beschneidearbeiten im kompletten
Rollauftrag.
Glanzgrad: stumpfmatt
liefern und fachgerecht herstellen

Hersteller:
.......................................................
....

Produkt:..............................................
Menge: 51,000 qm

**1.4.80 dauerelastische Anschlussfugen**
Verschiedene Anschlussfugen, mit  Acrylfugenmasse
dauerelastisch, fachgerecht versiegeln.
Bereich: Wand- und Deckenanschlüsse / Wände von
Gipskarton, nach Angabe der Bauleitung liefern und
fachgerecht herstellen
Menge: 668,000 lfm

#### Abschnitt 1.5 Stahlzargen, Stahltüren, Stahlbauteile

**1.5.10 Stahlzargen 101/213,5 MW 230**
Stahlzargen anschleifen, vorstreichen, beispachteln,
vorlackieren u. 1 x seidenmatt lackieren. (Die
Grundierung ist baus. vorhanden)
Farbe : nach Wahl des Bauherrn
Maße Zarge: 101/213,5 cm, mit MW 230 mm
liefern und fachgerecht herstellen, inkl. aller
zugehörigen Nebenarbeiten.  Das Abkleben der
Randbereiche ist mit einzukalkulieren.

Hersteller:
.......................................................
....

Produkt:..............................................
Menge: 1,000 Stck

**1.5.20 Stahlzargen 101/213,5 MW270**
Stahlzargen anschleifen, vorstreichen, beispachteln,
vorlackieren u. 1 x seidenmatt lackieren. (Die
Grundierung ist baus. vorhanden)
Farbe :  nach Wahl des Bauherrn
Maße Zarge: 101/213,5 cm, mit MW 270 mm
liefern und fachgerecht herstellen, inkl. aller
zugehörigen Nebenarbeiten.  Das Abkleben der
Randbereiche ist mit einzukalkulieren.

Hersteller:
.......................................................
....

Produkt:..............................................
Menge: 2,000 Stck

**1.5.30 Stahlzargen 88,5/213,5 MW145**
Stahlzargen anschleifen, vorstreichen, beispachteln,
vorlackieren u. 1 x seidenmatt lackieren. (Die
Grundierung ist baus. vorhanden)
Farbe : nach Wahl des Bauherrn
Maße Zarge:  88,5/213,5 cm, mit MW 145 mm
liefern und fachgerecht herstellen, inkl. alle
zugehörigen Nebenarbeiten. Das Abkleben der
Randbereiche ist mit einzukalkulieren.

Hersteller:
.......................................................
....

Produkt:..............................................
Menge: 1,000 Stck

**1.5.40 Stahlzargen 88,5/213,5 MW205**
Stahlzargen anschleifen, vorstreichen, beispachteln,
vorlackieren u. 1 x seidenmatt lackieren. (Die
Grundierung ist baus. vorhanden)
Farbe :  nach Wahl des Bauherrn
Maße Zarge: 88,5/213,5 cm, mit MW 205 mm
liefern und fachgerecht herstellen, inkl. alle
zugehörigen Nebenarbeiten. Das Abkleben der
Randbereiche ist mit einzukalkulieren.

Hersteller:
.......................................................
....

Produkt:..............................................
Menge: 1,000 Stck

**1.5.50 Stahlzargen 101/213,5, MW205**
Stahlzargen anschleifen, vorstreichen, beispachteln,
vorlackieren u. 1 x seidenmatt lackieren. (Die
Grundierung ist baus. vorhanden)
Farbe:  nach Wahl des Bauherrn
Maße Zarge: 101/213,5 cm, mit MW 205 mm
liefern und fachgerecht herstellen, inkl. aller
zugehörigen Nebenarbeiten. Das Abkleben der
Randbereiche ist mit einzukalkulieren.

Hersteller:
.......................................................
....

Produkt:..............................................
Menge: 4,000 Stck

**1.5.60 Schiebetürzarge 2310mm x 2250mm**
Stahlzargen anschleifen, vorstreichen, beispachteln,
vorlackieren u. 1 x seidenmatt lackieren. (Die
Grundierung ist baus. vorhanden)
Farbe:  nach Wahl des Bauherrn
Maße Zarge: 2,31 cm / 2,25cm, mit MW 145 mm
liefern und fachgerecht herstellen, inkl. aller
zugehörigen Nebenarbeiten. Das Abkleben der
Randbereiche ist mit einzukalkulieren.

Hersteller:
.......................................................
....

Produkt:..............................................
Menge: 1,000 Stck

**1.5.70 Schiebetürzarge 2060mm x 2250mm**
Stahlzargen anschleifen, vorstreichen, beispachteln,
vorlackieren u. 1 x seidenmatt lackieren. (Die
Grundierung ist baus. vorhanden)
Farbe:  nach Wahl des Bauherrn
Maße Zarge: 2,06 cm / 2,25cm, mit MW 145 mm
liefern und fachgerecht herstellen, inkl. aller
zugehörigen Nebenarbeiten. Das Abkleben der
Randbereiche ist mit einzukalkulieren.

Hersteller:
.......................................................
....

Produkt:..............................................
Menge: 1,000 Stck

#### Abschnitt 1.6 Stundenlohnarbeiten

*Hinweis*
Tagelohnarbeiten
für gesondert durch die Bauleitung in Auftrag gegebene
Tagelohnarbeiten werden die nachfolgend inkl. aller
Zuschläge aufgeführten Stundensätze nur vergütet, wenn
die Arbeiten durch die Bauleitung beauftragt wurden und
ein täglich geführter Nachweis durch die Bauleitung
anerkannt wurde.
Bei Überschreitung der nachstehend aufgeführten
Stundensätze ist die Bauleitung zu verständigen und für
weitere Leistungen ein Zusatzauftrag einzuholen.

Sämtliche Stundenlohnarbeiten sind vor Beginn der
Arbeiten von der örtlichen Bauleitung zu genehmigen!

Alle Stundenzettel sind täglich, spätestens nach 24
Stunden vorzulegen und zu genehmigen, ansonsten
verfällt der Anspruch ersatzlos!

**1.6.10 Tagelohnarbeiten eines Hilfsarbeiters**
Menge: 15,000 Std

**1.6.20 Tagelohnarbeiten eines Facharbeiters**
Menge: 15,000 Std

**1.6.30 Scherenhubbühne**
Betriebsstunden einer Scherenhubbühne für
unvorhergesehene Arbeiten, einschließlich der Bedienung
und der Verbrauchsstoffe auf Anordnung des
Auftraggebers bzw. der Bauleitung zum Einzelnachweis
ausführen, einschließlich An- und Abfahrt sowie
Vorhaltung
Menge: 15,000 Std

USt %: 19,00
